# Ennigerloh, Ersatzneubau Olympiabad
Angebotsaufforderung (GAEB DA XML 3.3, DA83)
Projekt: G22029
Währung: EUR
Vergabeart: Offenes Verfahren
Abgabeort: gem EVM 214; ;
Erstellt mit: GXML Toolbox V3.3 R20220330, ORCA AVA 27 27.00.00, 29.09.2026

## 061 389.01 Dampfsauna

### Titel 00 Vorbemerkungen

*Hinweis: 1. Allgemeine Vorbemerkungen*
1. Allgemeine Vorbemerkungen

Grundlage der Leistungsbeschreibung ist die VOB, Teil C, die jeweils betreffenden allgemeinen technischen Vertragsbedingungen für Bauleistungen (ATV), neuester Verfassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau Beteiligten Personen zu beachten und dementsprechend umzusetzen - ohne das dafür grundsätzlich eine gesonderte Vergütung erfolgt. Dieses ist entsprechend in den Einheitspreisen einzukalkulieren.
Die Unfallverhütungsvorschriften sind Verordnungen und haben damit Gesetzescharakter. Von ihnen darf nur abgewichen werden, wenn der Unternehmer mindestens gleichwertige Maßnahmen festlegt und dokumentiert.
Die Anweisungen des SiGeKo sind zu befolgen.

Die zu erbringenden Leistungen sind möglichst eindeutig und erschöpfend beschrieben. Das entbindet den AN jedoch nicht, sämtliche planerischen Unterlagen sowie die erf. Vorleistungen anderer ANs auf Eignung für die Durchführung der eigenen Arbeiten zu prüfen. Bedenken gegen die Ausführung sind vor Beginn der Arbeiten schriftlich anzumelden.

Der AN ist verpflichtet, für dieses BV einen der deutschen Sprache mächtigen Fachbauleiter zu benennen. Der Fachbauleiter hat im Zeitraum der vertraglich geschuldeten Ausführungsfristen vor Ort an den wöchentlichen Baubesprechungen (Dauer jeweils zwei Stunden) teilzunehmen und dies in seine allgemeinen Nebenkosten mit einzurechnen. Hierbei getroffene Vereinbarungen bzw. Anordnungen der Bauleitung, insbesondere wenn sie der Sicherheit oder dem Baufortschritt dienen, sind unverzüglich Folge zu leisten. Alle Ergebnisse von Baubesprechungen werden zu Vertragbestandteilen, sofern nicht binnen fünf Werktagen schriftlich widersprochen wird.

Der Auftragnehmer ist angehalten, seinen Bauablauf so zu optimieren, dass der zeitlich vereinbarte Gesamtfertigstellungstermin eingehalten werden kann.
Soweit erforderlich ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Die Bautagesberichte sind eigenständig auf den bauseits zur Verfügung gestellten Projektserver hochzuladen.
Eine Schlussrechnungsstellung ist ohne Vorlage der vollständigen Bautagesberichte ausgeschlossen.

Stundenlohnzettel, die Nebenarbeiten auf besonderen Nachweis beinhalten,sind an dem nächsten Werktag nach dem Ausführungstag mit genauen Angaben über die durchgeführten Arbeiten (Namen der Arbeitnehmer, Beginn und Ende der Arbeiten, Ausführungsart, -ort etc.) der Bauleitung des AG zur Unterschrift in doppelter Ausführung vorzulegen.

Die im Rahmen der CE-Kennzeichnungsvorschriften für jedes Produkt vom jeweiligen Hersteller mit zu liefernden Unterlagen sind spätestens zur Abnahme zwingend dem Auftraggeber oder der Bauleitung zu übergeben. Des Weiteren sind für alle eingebauten Materialien und Bauteile die entsprechenden Produktinformationsblätter sowie die Fachunternehmererklärungen in 2-facher geordneter Form in Papier unaufgefordert zu übergeben. Zusätzlich ist die Dokumentationsunterlagen digital einzureichen und eigenständig auf den bauseits gestellten Projektserver zwecks Dokumentation hochzuladen.
Fehlen diese Unterlagen und Nachweise, ist dies ein wesentlicher Mangel gemäß § 12 Nr. 3 VOB/ B.

Zu den vorgenannten Unterlagen der Dokumentation gehören u.a.:
- Allgemeine bauaufsichtliche Zulassungen und Prüfzeugnisse
- Bauartzulassungen
- Prüf- und Wartungsbücher
- Inbetriebnahme- und Einweisungsprotokolle
- Pflege- und Reinigungsanweisungen
- Bedienungsanleitungen
- Werksplanungen/ Revisionszeichnungen (PDF und DWG) / Listen

Das Zusammenstellen der Dokumentaionsunterlagen ist in der folgenden Leistungsbeschreibung enthalten.

Der Bieter bestätigt mit der Abgabe seines Angebotes ausdrücklich, dass er über die entsprechenden Kapazitäten verfügt, um die Leistungen in den vorgesehenen Abschnitten und Zeiträumen im üblichen Taktverfahren mit Vor- und Nachgewerken gem. Rahmenterminplan auszuführen und das er auf Änderungen und Anpassungen vor und während der Bauzeit flexibel reagieren kann. Eine Abstimmung mit anderen Gewerken und Firmen ist erforderlich.

Die technische Klärung hat sofort nach Auftragserteilung zu erfolgen.
Alle einzubauenden Materialien und Bauteile sind vor dem Einbau zu bemustern. Der Einbau erfolgt erst nach Zustimmung durch den Auftraggeber. Bemusterungstermine sind mindestens vier Wochen vorher anzukündigen.

Zusätzliche Arbeiten jeder Art finden bei der Endabrechnung nur dann Anerkennung, wenn diese vor Ausführung schriftlich angemeldet, schriftlich vereinbart und von der Bauherrschaft bestätigt sind.

Der Bieter hat die Texte gründlich gelesen und akzeptiert diese Grundlage zur voll funktionsfähigen  Erstellung der Gesamtleistung. Sollte dies nicht der Fall sein, sind Ergänzungen in einem separaten Schreiben beizulegen bzw. anzubieten.

Bei Unstimmigkeiten auf der Baustelle hinsichtlich der örtlichen Situation und der geplanten Ausführung ist umgehend der zuständige Bauleiter zu informieren.

Der AN hat direkt nach Auftragserteilung, spätestens binnen 1 Kalenderwoche, eine Gefährdungsbeurteilung zu erbringen und diese dem Bauherren unaufgefordert in schriftlicher Form zur Verfügung zu stellen.

Auf dem gesamten Baugelände gilt absolutes Rauchverbot.

Die komplette Projektabwicklung erfolgt über eine Online Projektplattform. Diese betrifft auch die Planverteilung. Die Pläne sind vom AN eigenverantwortlich im aktuellen Zustand von der Projektplattform herunterzuladen und ggfs. zu vervielfältigen.

Ein Planversand  durch den Planer in Papierform wird aus Nachhaltigkeitsgründen nicht erfolgen.

Ende der Allgemeinen Vorbemerkungen.

*Hinweis: 2. Projektspezifische Vorbemerkungen*
2. Projektspezifische Vorbemerkungen

Bei den nachfolgend aufgeführten Leistungen handelt es sich um die Leistungen für den Ersatzneu des Olympiabades in Ennigerloh.

2.1 Beschreibung der örtlichen Verhältnisse

Das Grundstück liegt am südwestlichen Standrand in unmittelbarer Nachbarschaft zum Sportpark Stavernbusch.

Direkt neben dem Baufeld befindet sich das Naturbad (Freibad) mit den entsprechenden Nebengebäuden. Das Freibad wird während der Bauausführung weiter betrieben. Die in der Nähe befindlichen Sportanlagen werden ebenfalls während der Ausführung genutzt.

Baufeld und Baustellenzuwegung:

Die einzige Zufahrtsstraße zur Baustelle führt durch ein angrenzendes Wohngebiet. In der Nähe des Baufeldes sowie im Bereich der Baustelleneinrichtungsfläche sind schützenswerte Bäume vorhanden.

Die Oberkante des Eingangsniveaus (±0,00) liegt bei +94,80 m NHN.

Werden öffentliche Flächen über das vorgesehene Maß (zeitlich und räumlich) auf Veranlassung des Auftragnehmers in Anspruch genommen, hat dieser die entsprechende Abstimmung mit den Behörden vorzunehmen (z. B. Gewichtsbeschränkungen, Sondernutzungserlaubnis nach StVO etc.) und die erhöhten Gebühren zu tragen.

Alle Verkehrswege, Zufahrten, Zugänge und Fußwege sind freizuhalten, so dass deren Nutzung ohne Gefährdung und wesentliche Einschränkungen für die Nutzer sowie des öffentlichen Verkehrs der umliegenden Straßen möglich ist. Die Zufahrt ist während der gesamten Bauzeit freizuhalten.

Baustelleneinrichtung:

Wir verweisen hier auf den beigefügten Baustelleneinrichtungsplan.

Für die Baumaßnahme wird kein Kran bauseits gestellt. Wenn nicht anders beschrieben sind notwendige Hebefahrzeuge durch den AN entsprechend seiner Leistung selbst zu beschaffen und mit einzukalkulieren.

Kampfmittel:

Gemäß der Luftbildauswertung des Kampfmittelbeseitigungsdienstes Westfalen-Lippe liegt keine erkennbare Belastung des Baugrundstückes vor.

Ist bei der Durchführung der Bauvorhaben der Erdaushub außergewöhnlich verfärbt oder werden verdächtige Gegenstände beobachtet,
sind die Arbeiten sofort einzustellen und es ist unverzüglich der Kampfmittelbeseitigungsdienst Westfalen-Lippe durch die örtliche Ordnungsbehörde oder Polizei zu verständigen.

2.2 Beschreibung des Projekts

Die Haupterschließung der Anlage erfolgt von Norden über die Jahnstraße. Die Straße läuft parallel zum Gebäude, so dass der Eingang schon direkt von der Straße aus wahrgenommen wird. Vor dem Eingangsbereich befindet sich der zentrale Erschließungsplatz für das Naturfreibad sowie für das Hallenbad. Von hier aus gelangen Besucher zu den jeweiligen Eingängen von Naturfreibad und Hallenbad.  Der Platz bietet durch die Anordnung von Bäumen und Bänken eine hohe Aufenthaltsqualität. Die Ausrichtung des Platzes dient gleichzeitig der Orientierung zu den jeweiligen Eingangsbereichen. Die Erschließung mit PKW sowie die Anlieferung erfolgt über die Jahnstraße.

Der kompakte Baukörper erscheint in Teilen, bedingt durch seine erforderliche Raumhöhe im Bereich der Sprunganlage, als zweigeschossiger Baukörper. Durch die klare Definition des Erdgeschosses und dem gezielten Materialwechsel zum Obergeschoss wirkt das Gebäude weniger massiv. Durch den Einsatz vom großflächig zu öffnenden Fassaden in Richtung Freibad und die Verwendung von natürlichen Materialien gewinnt der Baukörper an Leichtigkeit und fügt sich hervorragend in die stark von der Natur geprägte Umgebung ein. Die von Norden nach Süden ausgerichtete Schwimmhalle wird mit einem leicht geneigten Satteldach versehen, so dass sich für die begrünte Dachfläche eine Photovoltaikanlage in ostwestlicher Ausrichtung anbietet. Über den Nebenräumen wird der durch die Dachform entstandene Raum für die Aufstellung der erforderlichen Lüftungsgeräte genutzt. Durch die unterschiedlichen Traufkanten nimmt der Baukörper Bezug zur vorhandenen Bebauung.

Da der Schwerpunkt in der atmosphärischen Gestaltung der Innenräume liegen wird, sollen für die Außenfassaden überwiegend natürlich wirkende, zurückhaltende Materialien und Farben eingesetzt werden. Dies dient zusätzlich der Rücksichtnahme und Reaktion auf die landschaftliche Umgebung. Durch die großzügigen Verglasungen (Süden und Osten) und die Belichtung durch Dachfenster wird gewährleistet, dass der Badegast das Innere der Halle als Außenraum erleben kann. So wird ein fließender Übergang zwischen Innen und Außen erzeugt.

Der Ersatzneubau beinhaltet die folgenden Funktionsbereiche:

- Schwimmbecken mit vier 25 Meter-Bahnen und einer 3-Meter-Sprunggrube
- Kursbecken mit Hubboden
- Kinderbecken mit Rutsche
- Dampfbad
- Eingangsbereich / Foyer
- Umkleide- und Duschbereich
- Personalbereich und Nebenräume
- Küchenbereich / Kiosk
- Untergeschoß als Technikebene

Ende der projektspezifischen Vorbemerkungen

*Hinweis: 3. Anlagen zum Leistungsverzeichnis*
3. Anlagen zum Leistungsverzeichnis

Folgende Anlagen liegen dem Leistungsverzeichnis als Kalkulationshilfe bzw. zur Übersicht bei:

389.01-ENT-020- Dachaufsicht.pdf
389.01-ENT-021- Erdgeschoss.pdf
389.01-ENT-022- Obergeschoss.pdf
389.01-ENT-023- Untergeschoss.pdf
389.01-ENT-024- Schnitt A-A und B-B.pdf
389.01-ENT-025- Schnitt C-C und D-D.pdf
389.01-ENT-026- Ansicht Nord und Süd.pdf
389.01-ENT-027- Ansicht Ost und West.pdf
389.01-ENT-028- EG24-Vorraum DB.pdf
389.01-ENT-029- EG25-Dampfbad.pdf

*Hinweis: 4. Ausführungsfristen*
4. Ausführungsfristen

voraussichtlicher Terminablauf:
gem. VHB-Blatt 214

### Titel 01 Dampfbad

*Hinweis: Beschreibung*
Die Kabine wird innerhalb des Gebäudes an die vorhandenen massivwände angebaut und mit umlaufenden Sitzbänken ausgestattet. Die Decke ist mit Gefälle auszubilden, sodass anfallendes Kondenswasser gezielt zu den Wandflächen abgeführt wird.

Die Wand- und Sitzbankkonstruktionen werden aus feuchtebeständigen Systembauplatten hergestellt. Sämtliche Wand- und Bodenflächen erhalten eine zugelassene Verbundabdichtung und werden anschließend mit hochwertigen keramischen Belägen bzw. Feinsteinzeugfliesen verkleidet. Die Sitzbänke werden mit großformatigen keramischen Formteilen ausgeführt. Alle Fugen sind dauerhaft feuchtigkeitsbeständig und entsprechend den besonderen Anforderungen eines Dampfbades auszuführen.

Zur technischen Ausstattung gehören ein Dampferzeuger mit Steuerung, eine Beduftungsanlage, Zu- und Abluftanschlüsse sowie eine energieeffiziente LED-Beleuchtung. Weiterhin sind die erforderlichen Entwässerungseinrichtungen, Dampfaustritte, Sicherheitseinrichtungen und eine dampfbadgeeignete Eingangstür Bestandteil der Leistung.
Die Beschallungsanlage des Dampfbades ist an die übergeordnete Beschallungs- und Sprachalarmierungsanlage des Hallenbades anzubinden. Sicherheits- und Evakuierungsdurchsagen müssen die Musikwiedergabe automatisch übersteuern. Die erforderliche Kompatibilität mit der bauseitigen Anlagenstruktur ist durch den Auftragnehmer sicherzustellen.

*Hinweis: Hinweis zur Baustelleneinrichtung*
Hinweis:
Die Baustelleneinrichtung ist eine Nebenleistung. Die anteiligen Kosten sind in die EP´s mit aufzunehmen.

eine gesonderte Vergütung hierfür erfolgt nicht.

*Hinweis: Fotos aus 3D-Animation (Innenraum)*
Innenansicht (Visualisierung):

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
**01.1 Dampfbad (Saunakörper)**
Kabinenaußenmaße ca.:
T /B /H  ca. 415cm x 378cm x 345 cm
(siehe Plan "A21-015-5f00- EG25-Dampfbad.pdf")

Dampfbad rechteckiger Grundriss
gebogene Dachform ab 2,05 m OKFF

Das Dampfbad ist ein angenehmes Schwitz- und Inhalationsbad mit idealer Kombination von Wärme (43°C-48°C) und Feuchtigkeit (100 % rel. Luftfeuchte).
Die Ausführung erfolgt gemäß den beiliegenden Architekten- und Detailplanungen. Sämtliche zur vollständigen Funktionsfähigkeit erforderlichen Nebenleistungen, Befestigungen, Unterkonstruktionen, Anpassarbeiten, Werkstattplanungen und Montagemittel sind Bestandteil der Leistung.

Korpus:

Das neu zu errichtende Dampfbad wird unmittelbar an die
Umfassungswände angebaut. Hierzu sind feuchtebeständige
Systembauplatten aus geschlossenporigem Hartschaum mit
Zementbeschichtung auf die Wände aufzubringen.
Die Grundkörper für die Einbauten wie z.B. Bänke, Podeste usw. sind aus Gasbeton-Steinen oder aus Hartschaumelementen formgerecht zu erstellen. Die Bankanlage ist auf die Rohdecke aufzusetzen.

Entwässerungen:

Zur Entwässerung ist eine zweiteilige flache keramische Rinne einzubauen, die vor dem Banksockel rechts und links des Dampfauslasses einzubauen ist. In jedes der beiden Rinnenteile ist ein rechteckiger Bodeneinlauf mit Geruchsverschluss zu integrieren. Die keramischen Rinnen-Bauteile sind in flacher U-Form so herzustellen, dass die Bodenflächen der Bauteile über eine ausreichende Gefällelage zum jeweiligen Bodeneinlauf hin aufweisen, die Oberkanten jedoch planeben an die Fußbodenfliesen anschließen.
Die Bodeneinläufe verfügen über Dünnbettaufsatz, Aufstockelement, herausnehmbaren Geruchsverschluss und Edelstahl-Rost 100/100 mm.

Die Abwasserleitungen werden bauseits verlegt.

Gewähltes Fabrikat Keramik für Rinne:

'............................'
  Bietereintrag

Fußboden:

Auf die Fußbodenfläche vor den Bänken des Dampfbades ist ein vergüteter Verbundestrich mit Gefälleausbildung einzubringen. Das Gefälle ist als Rampe vom Eingang in Richtung Dampfauslass geneigt herzustellen, für die vorgesehene keramische Rinne ist eine passende Absenkung einzuarbeiten.
Der tragende Untergrund ist mechanisch zu reinigen und von Schmutz, Trennmitteln und losen Teilen zu befreien. Vornässen nach Herstellervorgaben. Anschließend ist auf den vorbereiteten Untergrund eine Haftbrücke frisch in frisch aufzubringen und vollflächig einzuarbeiten.
Anschließend ein schnell erhärtender und schnell trocknender Zementestrich als Verbundestrich nach DIN 18560-3 und DIN EN 13813 liefern, fachgerecht eibringen, lot- und fluchtgerecht abziehen und glätten.
Es ist von einer Gesamtaufbauhöhe des Estrichs bis max. 15 cm auszugehen.
Eine zeitliche Unterbrechung des Arbeitsablaufes darf durch die Estricheinbringung nicht erfolgen.

Abdichtung:

Sämtliche Wand-, Boden-, Sitzbank- und Sockelflächen sind mit einer bauaufsichtlich zugelassenen Abdichtung im Verbund gemäß DIN 18534 auszuführen.
 Das Material ist in mindestens zwei Arbeitsgängen in Streich- oder Spachtelverfahren mit einer Trockenschichtdicke von 2 mm. Die Trockenschichtstärkenmessungen werden von der Bauleitung durchgeführt. Bei Unterschreitung der Schichtdicke muss der gesamte Raum komplett neu überarbeitet werden. Alle senkrechten Ecken - im Übergang zwischen Wand und Boden sowie über Anschlussfugen - sind mit Dichtbändern so zu überarbeiten, dass der Bereich der elastischen Verfugung frei bleibt. Alle Durchdringungen und Rohrdurchführungen sind mit Dichtmanschetten abzudichten. Diese sind im ersten Arbeitsgang in die Abdichtung einzudrücken und anschließend mit der Abdichtung zu überarbeiten.

Bestandteil der Leistung sind sämtliche Dichtbänder, Innen- und Außenecken, Rohrmanschetten, Wand- und Bodenanschlüsse sowie Abdichtungen der Einbauteile.
Es dürfen ausschließlich Systemkomponenten eines Herstellers verwendet werden.

Orientierungsfabrikat der Planung
Hersteller: Schomburg
Produkt Aquafin RS 300

oder gleichwertig:

'............................'
  Bietereintrag

Wandverkleidung:

Die Innenwandflächen sowie die Banksockel des Dampfbades sind mit hochwertigen Feinsteinzeugfliesen aus industrieller Produktion zu verkleiden. Es ist Material im Format 60/60 cm für die Banksockel, im Format 30/60 für die Stirnwände und im Format 60/120 cm für die Seitenwände,
Die Alu-Türzarge erhält auf der Innenseite ein keramisches Winkelprofil, im Farbton schwarzoliv um eine optisch saubere Verbindung zur Wandverkleidung herzustellen.
Vorgesehene Keramikteile: Fabrikat Hilpert, Serie Eckabschluss 3/10 in Glasur schwarzoliv oder gleichwertiges Material.
Alle erforderlichen Keramik-Formteile sind in Einzelanfertigung handwerklich anzufertigen und auf die zu bemusternde Wandfläche abzustimmen. Formen und Farben sind in ausreichender Stückzahl zur Bemusterung vorzulegen.

Orientierungsfabrikat der Planung für Wandfliese :
Hersteller  Agrob Buchtal
Serie: Valley
Farbe: Erdbraun
Format: 30x60 cm

oder gleichwertig:

'............................'
  Bietereintrag

Orientierungsfabrikat der Planung für Keramikteile :
Fabrikat Hilpert, Serie Eckabschluss 3/10 in Glasur schwarzoliv

oder gleichwertig:

'............................'
  Bietereintrag

Dampfaustritt:

Der Dampfaustritt befindet sich auf der Stirnwand des Dampfbades dem Eingang gegenüber. Er ist in ein vorspringendes Element zu integrieren, das mit Feinsteinzeugfliesen wie die Wandverkleidung zu verblenden und mit keramischen Formteilen abzudecken ist. Darüber befindet sich eine zurückversetzte Dekorfläche, die mit Mosaik auszukleiden und rundum mit einem schmalen Keramikwinkelprofil einzufassen ist.

Der Dampfaustritt ist mit einer Prallplatte auszustatten. Die Prallplatte ist mit dem Schriftzug "Vorsicht heißer Dampf" zu versehen.
Prallplatte, Abdeckung und Rahmen in gleicher Ausführung und in gleicher Glasur wie die Türeinfassung aus vorgenannter Beschreibung.

Orientierungsfabrikat der Planung für Mosaik :
Hersteller  Sicis
Serie: Colibri
Farbe: Amaril 3
Format: 295x295 mm (15mmx15mm Steingröße)

oder gleichwertig:

'............................'
  Bietereintrag

Schale:

Auf den Dampfaustritt ist eine runde keramische Schale in doppelwandiger stabiler Ausführung aufzusetzen. In die Schale ist ein vom darunter befindlichen Dampfauslass abgezweigter Dampfaustritt zu integrieren. Durchmesser der Schale ca. 40 cm, Höhe ca. 20 cm. Glasur Ginstergelb.
Die Schale ist in Einzelanfertigung handwerklich anzufertigen, Formen und Farben sind zur Bemusterung vorzulegen.

Sitzbänke:

Die Sitzbankanlagen sind entsprechend den Planunterlagen herzustellen. Die Bänke sind ergonomisch auszuformen und mit einem Gefälle zur kontrollierten Kondensatableitung auszubilden. Sämtliche Vorderkanten sind gerundet und verletzungssicher auszuführen.
Die Bankabdeckung besteht aus großformatigen Keramikformteilen aus handwerklicher Produktion. An der Vorderkante haben diese Bauteile ein abgerundetes Profil mit einer Bauteilhöhe von ca. 10 cm. Scharfe Kanten werden vermieden.
 Zur Abfuhr von Kondenswasser ist die Bank bei der Verlegung leicht nach vorn zu neigen. Die Breite der einzelnen Teile beträgt mindestens 40 cm, die Tiefe umfasst die gesamte Sitztiefe von 50 cm.
Alle erforderlichen Keramik-Formteile sind in Einzelanfertigung handwerklich anzufertigen und in ausreichender Stückzahl zur Bemusterung vorzulegen. Die Maßhaltigkeit der Keramikbauteile muss eine Fugenbreite von max. 5 mm gewährleisten.

Orientierungsfabrikat der Planung für Keramikbauteile :
Hersteller  Hilpert
Serie: Corso
Farbe: schwarzoliv
Format: -

oder gleichwertig:

'............................'
  Bietereintrag

Fußboden:

Der Fußboden ist mit Feinsteinzeugfliesen aus industrieller Produktion zu verkleiden. Material ist  im Format 30/60 cm Rutschfestigkeit R12/C vorgesehen.
Die Oberfläche der Fliesen muss in nassbelasteten Bereichen bezüglich Rutschhemmung mindestens den Ansprüchen der Bewertungsgruppe B nach DIN 51097 genügen. Ein entsprechender Nachweis ist vorzulegen.

Orientierungsfabrikat der Planung für Bodenfliese :
Hersteller  Agrob Buchtal
Serie: Valley
Farbe: sandbeige
Format: 30x60 cm

oder gleichwertig:

'............................'
  Bietereintrag

Decke:

Die Decke ist als Gewölbedecke mit der Kontur einer Ellipse aus entsprechend geformten Alu-Blechen herzustellen, pulverbeschichtet in einem RAL-Farbton nach Wahl AG. Sie hat eine glatte hygienisch einwandfreie Oberfläche aufzuweisen.
Durch diese Bauweise dürfen Verschmutzungen durch Rückstände von Duftölen nicht anhaften.
Die Decke ist so stark zu wölben, dass das Kondenswasser einwandfrei zu den Wänden abfließt.
Die Verbindung zwischen einzelnen Bauteilen hat durch nach oben angeordnete Flansche mit Abdichtband zu erfolgen. Vom Dampfbad aus dürfen nur schmale Fugen sichtbar sein.  In die Decke sind alle erforderlichen Einbauten wie Beleuchtung, Lüftung, Lautsprecher etc. zu integrieren.
Erforderliche Aufhängekonstruktionen gehören zum Lieferumfang.

Verfugung:

Unter Berücksichtigung der Wärmeausdehnungsfähigkeit ist die Verfugung aus zweikomponentigem Epoxidharz hochsäurebeständig und dicht herzustellen.
Alle dauerelastischen Fugen sind mit Silikon in passender Farbe zu verschließen.

Gewähltes Fabrikat Verfugung:

'............................'
  Bietereintrag

Lüftung:

Für die Abluft sind Tellerventile in die Decke einzubauen, die in gleicher Farbe wie die Decke zu lackieren sind. Die Leitungsführung bis zur Außenkante der Kabine ist inbegriffen.
Für die Zuluft ist ein Rohr von der Schnittstelle an der Außenkante der Kabine bis zum Dampfmischkasten zu führen.
Der Anschluss an die bauseitige Rohrleitung ist Leistungsbestandteil, die Luftförderung für Zuluft und Abluft wird ab Schnittstelle bauseits ausgeführt.

Dampf:

Der elektrische Dampferzeuger  verfügt über eine Mikroprozessorsteuerung für schnellstmögliche Dampfabgabe mit Ablese- und Einstellmöglichkeiten für Dampfbadtemperatur, Aufheizleistung und Duftstoffdosierung. Der Dampferzeuger ist mit einem wieder verwendbaren Dampfzylinder und auswechselbarem Edelstahlelektroden auszurüsten. Der Aufstellort des befindet sich im anliegenden Raum "Reinigungsgeräte". Die Dampfverrohrung ist als Edelstahlleitung DN 40 mit fachgerechter Isolierung und Gefällelage vom Dampferzeuger bis zum Dampfaustritt auszuführen. Der Dapmferzeuger wird bauseits kaltwasserseitig und abwasserseitig angeschlossen.
Temperaturfühler im Dampfbad sind so anzubringen, dass eine Beeinflussung durch Badegäste nicht erfolgen kann (z.B. in der Abluftleitung).
Als Dampfaustritt ist ein Mischkasten einzubauen, in dem der heiße Dampf mit nachströmender Frischluft gemischt wird. Hierdurch wird die Temperatur des eintretenden Dampfes reduziert und damit die Verbrühungsgefahr vermindert. Der Dampf-Luft-Mischkasten besteht aus Edelstahl. Als zusätzlichen Verbrühungsschutz erhält der Mischkasten eine Prallplatte aus Keramik, die verhindert, dass der Dampf direkt nach vorn eingeblasen wird.

Orientierungsfabrikat der Planung für Dampferzeuger :
Hygromatik mit integrierter Steuerung

oder gleichwertig:

'............................'
  Bietereintrag

Duft:

Das Dampfbad ist mit einer Beduftungsanlage auszustatten. Diese
besteht aus einer Dosierpumpe, die Duftöle in die
Dampfzuleitung einspeist. Die Beduftungsintensität ist einstellbar. Zur
sicheren Aufstellung des Duftstoffbehälters ist eine Konsole
einzubauen. Als Erstausstattung ist ein Kanister mit 5 l Duftstoff
mitzuliefern. Der Einbau der Beduftungsanlage erfolgt im
nebenliegenden Technikraum.

Gewähltes Fabrikat Duftstoffpumpe:

'............................'
  Bietereintrag

Brauseschläuche:

An den Wänden sind vier Brausestationen mit je einem Schlauch mit Aufhängevorrichtung zu installieren. Die Brauseschläuche sind jeweils mit einer Absperrarmatur auszustatten Die Kaltwasserzuleitungen werden bauseits für jede Station separat oberhalb der Dampfbaddecke zur Verfügung gestellt.

Sicherheitseinrichtung Notruf:

In die Kabinenwand ist ein Notruf-Drucktaster zu liefern und einzubauen. Taster mit Drehentriegelung IP67 mit Öffnerkontakt, eingebaut in einer Spezial-Unterputzeinbaudose mit Dichtflansch mit einer runden Edelstahlblende mit eingelassenem Schriftzug NOTRUF. Übergabepunkt Unterputzdose, zur Weiterleitung an die bauseitige Notrufanlage.

Eingang:

Der Eingang des Dampfbades besteht aus einer Nurglastür mit verwindungssteifem, weiß pulverbeschichtetem Alurahmen, Türblatt aus Einscheiben-Sicherheitsglas 8 mm (ESG) Klarglas, umlaufender Dichtung, Rollenschnapper mit korrosionsfester Edelstahl-Feder im Rahmen, Edelstahl-Griffstangen innen und außen. Die Türbänder sind auf der Innenseite des Rahmens anzuschlagen, um eine vollständige Verkleidung des Rahmens auf der Außenseite zu ermöglichen.
ie Dampfbadtür ist grundsätzlich nach außen öffnend auszuführen.

Die Tür muss jederzeit ohne Hilfsmittel von innen geöffnet werden können.
Beschläge und Bänder sind korrosionsbeständig in Edelstahl auszuführen.
Sämtliche Dichtungen müssen dauerhaft dampf- und temperaturbeständig sein.
Die komplette Montage einschließlich sämtlicher Anschlussarbeiten ist Bestandteil der Leistung.
Menge: 1,000 Stk

**01.2 Beleuchtung**
Als Effekt-Beleuchtung ist ein mehrteiliges LED-RGB-Lichtband
unterhalb der Bankvorderkante in U-Schienen einzubauen. Hierzu ragt
die Vorderkante der Sitzbank über den Banksockel hinaus.
Die Lichtbänder sind dampfdicht eingegossen herzustellen, die
Durchführungen sind dampfdicht auszuführen.
Zur Steuerung der Lichtfarbe, der zeitlichen Dauer und der Abfolge ist
eine Steuereinheit zu liefern und zu montieren. Die Lichtfarbe kann
kontinuierlich wechseln oder eine Farbe kann fest eingestellt werden.

In die Nische hinter dem Dampfauslass ist an der Oberkante ein nach
unten strahlender LED-Spot einzubauen, der die Mosaikfläche
beleuchtet.

Als Putzlicht sind vier Stück Einbaudeckenstrahlern in LED-Technik
einzubauen.

Alle Leuchten sind in dampfbadgeeigneter und
spritzwassergeschützter Ausführung zu liefern und zu montieren. Sie
haben der Schutzart IP 64 zu entsprechen.
Die Beleuchtungsanlage ist komplett in Niederspannungstechnik ab Anschlusspunkt einschl. erforderlicher Transformatoren auszuführen.
Menge: 1,000 Stk

**01.3 Zulage / LED Beleuchtung - Steuerbox**
Zulage zur vorherigen Position

Universal-Steuerbox USTBX
Steuermodul für:
- Anlagen mit RGB-Leisten

-Anlagen mit Spots
Menge: 1,000 Stk

**01.4 Beschallungsanlage Dampfbad**
Liefern und betriebsfertiges Montieren einer dampfbadgeeigneten Beschallungsanlage zur Wiedergabe von Hintergrundmusik sowie zur Übertragung von Sprach- und Sicherheitsdurchsagen aus der zentralen Beschallungsanlage des Hallenbades.

Die Beschallungsanlage ist für den dauerhaften Betrieb bei Temperaturen bis 50 °C und einer relativen Luftfeuchtigkeit von bis zu 100 % geeignet auszuführen.

Leistungsumfang:

- Lieferung und Montage von 2 Stück Feuchtraum-Einbaulautsprechern für den Deckeneinbau
- Lautsprecher mit korrosionsbeständigen Komponenten und feuchtigkeitsresistenten Membranen
- Schutzart mindestens IP65
- gleichmäßige Schallverteilung innerhalb des Dampfbades
- Eignung für Musikwiedergabe und Sprachverständlichkeit
- Anschluss in 100-V-Technik an die bauseitige Beschallungsanlage des Hallenbades
- Lieferung und Verlegung der erforderlichen feuchte- und temperaturbeständigen Lautsprecherleitungen innerhalb der Dampfbadkonstruktion
- Herstellung sämtlicher Durchdringungen einschließlich dauerhafter dampfdichter Abdichtung
- Einbau der Lautsprecher flächenbündig in die Dampfbaddecke
- Einmessen und Funktionsprüfung der Anlage
- Abstimmung mit dem Gewerk Elektrotechnik/MSR
- Anschluss an die bauseitig bereitgestellte Beschallungszentrale einschließlich Übergabe aller erforderlichen technischen Daten

Technische Mindestanforderungen:

- Frequenzbereich mindestens 100 Hz bis 18 kHz
- Leistung mindestens 2 x 20 W
- Sprachverständlichkeitsindex STI = 0,5
- geeignet für Evakuierungs- und Sicherheitsdurchsagen
- Korrosionsschutzklasse für Schwimmbad- und Wellnessbereiche
Menge: 1,000 Stk

### Titel 03 Stundenlohnarbeiten/ Sonstiges

**03.1 Werkplanung**
Auf Grundlage der Architekten-Planung sind vom AN entsprechende Werk- und Detailzeichnungen sowie Verlegepläne etc. anzufertigen, mit dem Architekten bzw. Statiker rechtzeitig vor Fertigung und Ausführung zur Freigabe abzustimmen. Beibringen von Güte- und sonstiger Nachweise sowie sämtliche Kosten zur technischen Bearbeitung sind in dieser Position einzurechnen und sind damit abgegolten.
Menge: 1,000 Stk

**03.2 Bemusterung**
Auf Grundlage der vom Architekten bzw. Bauherren frei gegebenen Ausführung sind die zur Verwendung kommende Materialien zu bemustern. Sämtliche dafür erforderlichen Aufwendungen sind in dieser Position einzurechnen und damit abgegolten.
Menge: 1,000 Stk

**03.3 Inbetriebnahme + Einweisung Betreiber + Probebetrieb**
Vollständige Inbetriebnahme der Dampfbadanlage einschließlich aller technischen Komponenten.

Leistungsumfang:
- Parametrierung Dampferzeuger
- Parametrierung Duftstoffanlage
- Einstellung Temperaturregelung
- Einregulierung Lüftung
- Prüfung aller Sicherheitseinrichtungen
- Prüfung Beleuchtungssteuerung
- Prüfung Beschallungsfunktion
- Aufheizversuche
- Optimierung der Betriebsparameter

Die Dampfbadanlage ist betriebsbereit an den Auftraggeber zu übergeben.
Sämtliche Kosten für An- und Abfahrt, Personal, Werkzeuge und Hilfsmittel sind einzurechnen.

Durchführung eines mindestens eintägigen Probebetriebes unter realen Nutzungsbedingungen.
Während des Probebetriebes sind sämtliche Funktionen der Anlage zu überwachen und zu dokumentieren.

Hierzu gehören insbesondere:
- Aufheizverhalten
- Temperaturkonstanz
- Dampfeinbringung
- Beduftung
- Entwässerungsfunktion
- Lüftungsfunktion
- Beleuchtung
- Beschallung
- Notrufeinrichtung

Das Ergebnis des Probebetriebes ist in einem Übergabeprotokoll festzuhalten.

Einweisung des Betreiberpersonals in Funktion, Bedienung, Wartung und Störungsbehebung der Dampfbadanlage.
Dauer mindestens 2 Stunden.
Die Einweisung umfasst:
- Bedienung der Steuerung
- Temperaturregelung
- Beduftungsanlage
- Beleuchtung
- Beschallung
- Notrufeinrichtung
- Wartungsintervalle
- Reinigung und Pflege
- Verhalten bei Störungen

Übergabe einer schriftlichen Bedienungsanleitung einschließlich Teilnehmernachweis.
Die Teilnehmerliste ist vom Auftraggeber zu bestätigen.
Menge: 1,000 Stk.

**03.4 Dokumentation / Revisionsunterlagen**
Erstellen und Übergabe der vollständigen Revisionsunterlagen für die Dampfbadanlage.

Die Unterlagen müssen mindestens enthalten:

- Revisionszeichnungen PDF
- Revisionszeichnungen DWG
- Werk- und Detailplanung
- Datenblätter sämtlicher Komponenten
- Herstellerunterlagen
- CE-Erklärungen
- Prüfzeugnisse
- Wartungsanleitungen
- Bedienungsanleitungen
- Ersatzteillisten
- Schaltpläne
- Parametrierungsdaten
- Einregulierungsprotokolle
- Inbetriebnahmeprotokolle
- Einweisungsnachweis
- Bautagesberichte der Bauphase

Die Unterlagen sind geordnet in Papierform (2-fach) sowie digital auf Datenträger und im PDF-Format zu übergeben.
Menge: 1,000 Stk

*Hinweis: Stundenlohnarbeiten*
Stundenlohnarbeiten dürfen nur auf besondere Anweisung
der Bauleitung ausgeführt werden. Nachweise hierfür
sind arbeitstäglich zur Anerkennung vorzulegen.
Mit der Unterzeichnung dieses Angebotes erklärt der
Bieter rechtsverbindlich, dass die Verrechnungssätze der Stundenlohnarbeiten unter Beachtung der
preisrechtlichen Vorschriften ermittelt sind und
unabhängig von der Anzahl der abgerechneten Stunden
Gültigkeit haben. Die Verrechnungskosten beinhalten die
Gemeinkosten, Sozialbeiträge, evtl. vermögenswirksame
Leistungen sowie sonstige Nebenkosten.

**03.5 Facharbeiterstunden**
Facharbeiterstunden für eventuell erforderliche Leistungen, die im Leistungsumfang nicht enthalten sind.
Menge: 10,000 Std

**03.6 Helferstunden**
Helferstunden für eventuell erforderliche Leistungen, die im Leistungsumfang nicht enthalten sind.
Menge: 5,000 Std

### Titel 04 Wartungen

*Hinweis: Wartungsvertrag*
Wartungsvertrag

für die komplette Anlage (1 Dampfbad)
für die Dauer der Gewährleistungszeit, einschl. detaillierter Beschreibung der entsprechenden Arbeiten.

Die Wartung ist mindestens einmal jährlich vorzunehmen.

Es sind die Gesamtkosten für die Zeit der Gewährleistung einzukalkulieren.

Der für die Wartung angebotene Preis wird in die Wertung des Angebotes einbezogen.

Der Auftraggeber behält sich vor die Wartung separat, innerhalb der Zuschlagsfrist zu beauftragen oder auf die Beauftragung zu verzichten bzw. eine vom Hauptauftrag unabhängige Beauftragung vorzunehmen.

Die Wartung ist wie nachstehend beschrieben durchzuführen.

Wartungsarbeiten

Wartung für die Dauer der Verjährungsfrist für die Gewährleistungsansprüche. Es ist von jährlichen Wartungsintervallen auszugehen, d.h. 4 Wartungen in 4 Jahren

1. Der Auftragnehmer hat die Wartungsvorgaben gem. der VDMA in der neuesten Fassung für die Dauer der Verjährungsfrist für die Gewährleistungsansprüche zu warten.

Er ist verpflichtet, im Zusammenhang mit der Wartung diejenigen Instandsetzungsarbeiten auszuführen, bei denen der Listenpreis der gelieferten Ersatzteile insgesamt 25,- Euro je Wartung und Anlage nicht übersteigt.

2. Der Auftragnehmer hat die Wartungsleistungen nach einer Arbeitskarte durchzuführen. Die  Arbeitskarte ist vor Beginn der Leistung vom Auftragnehmer zu erstellen unter Berücksichtigung der VDMA und der anlagenspezifischen Wartungsangaben der Hersteller

3. Der Zeitpunkt der Durchführung der Wartungsarbeiten ist mit dem Betreiber der Anlage rechtzeitig vor Beginn abzustimmen.

4. Die Wartung ist durchzuführen:

        - innerhalb der betriebsüblichen Arbeitszeit,
        - nach Absprache mit dem Betreiber.

5. Der Auftragnehmer ist - auch außerhalb der regelmäßigen Wartungstermine - verpflichtet, Störungen, die die Sicherheit oder den Betrieb der Anlage gefährden oder ausschließen, nach Aufforderung zu beseitigen.

      - Reaktionszeit bis zur Störungsbeseitigung vor Ort max. 4 h

6. Vergütung

Für die Wartung der Anlage wird folgende Pauschale vereinbart:

 Jahrespauschale - netto- für das 1. Jahr
 Jahrespauschale - netto- für das 2. Jahr
 Jahrespauschale - netto- für das 3. Jahr
 Jahrespauschale - netto- für das 4. Jahr

Mit der Jahrespauschale sind alle Kosten - einschl. der Nebenkosten für die Wartung abgegolten.

**04.1 Wartungsarbeiten für das 1. Jahr,**
*** Pauschalposition
Wartungsarbeiten für das 1. Jahr,

wie zuvor im vollem Wortlaut beschrieben.
Menge: 1,000 psch

**04.2 Wartungsarbeiten für das 2. Jahr,**
*** Pauschalposition
Wartungsarbeiten für das 2. Jahr,

wie zuvor im vollem Wortlaut beschrieben.
Menge: 1,000 psch

**04.3 Wartungsarbeiten für das 3. Jahr,**
*** Pauschalposition
Wartungsarbeiten für das 3. Jahr,

wie zuvor im vollem Wortlaut beschrieben.
Menge: 1,000 psch

**04.4 Wartungsarbeiten für das 4. Jahr,**
*** Pauschalposition
Wartungsarbeiten für das 4. Jahr,

wie zuvor im vollem Wortlaut beschrieben.
Menge: 1,000 psch
